# Painel fixo para porta interior, de aço galvanizado

- Propriedade do ficheiro: CYPE Ingenieros S.A.
- Formato: FIEBDC-3/2016
- Programa: Gerador de preços para construção civil. CYPE Ingenieros, S.A.
- Data: 14/03/2022
- Moeda: EUR
- Custos indirectos: 3 %
- IVA: 23 %

## L Vãos

### LP Portas interiores

#### LPA De aço

**LPA015** Ud Painel fixo para porta interior, de aço galvanizado.
Painel lateral fixo de uma folha de 38 mm de espessura, modelo Ensamblada "ANDREU", 700x2000 mm, acabamento galvanizado com tratamento anti-manchas formada por duas chapas de aço galvanizado de 0,5 mm de espessura, dobradas, ensambladas e montadas, com câmara intermédia preenchida com poliuretano, sobre aro de esquina de aço galvanizado tipo CS4 de 1 mm de espessura com ganchos de ancoragem à obra, sem pré-aro. Inclusive ganchos de ancoragem para a fixação do aro ao paramento.
Critérios considerados na determinação do preço da unidade de obra: O preço não inclui o assentamento da caixilharia.
Inclui: Marcação de pontos de fixação e aprumo do aro. Fixação do aro ao paramento. Colocação do painel fixo.
Critério de medição de projecto: Número de unidades previstas, segundo documentação gráfica de Projecto.
Critério de medição de obra: Medir-se-á o número de unidades realmente executadas segundo especificações de Projecto.

| Código | Un | Descrição | Rendimento | Preço | Importância |
|---|---|---|---|---|---|
| mt26fpa012mEb | Ud | Painel lateral fixo de uma folha de 38 mm de espessura, modelo Ensamblada "ANDREU", largura total entre 200 e 710 mm e altura total entre 1501 e 2000 mm, acabamento galvanizado com tratamento anti-manchas, formado por duas chapas de aço galvanizado de 0,5 mm de espessura, dobradas, ensambladas e montadas, com câmara intermédia preenchida com poliuretano, sobre aro de esquina de aço galvanizado tipo CS4 de 1 mm de espessura com ganchos de ancoragem à obra. (material) | 1 | 101.92 | 101.920 |
| mo020 | h | Oficial de 1ª construção. (mão de obra) | 0.213 | 20.15 | 4.292 |
| mo077 | h | Ajudante de construção. (mão de obra) | 0.213 | 19.67 | 4.190 |
| % | % | Custos directos complementares | 2 % | 110.402 | 2.208 |
|  |  | Custos directos |  |  | 112.610 |

## Recursos

**mt26fpa012mEb** Ud Painel lateral fixo de uma folha de 38 mm de espessura
Dados técnicos: Custo energético 499.065 MJ; Emissão de CO2 35.281 kg
Resíduos:
- embalagem: re170203 Plástico. (componente de resíduo); rendimento 0.104 kg; Código LER 17 02 03; Massa do elemento 1 kg; Volume 0.001667 m3
- embalagem: re170604 Materiais de isolamento não abrangidos em 17 06 01 e 17 06 03. (componente de resíduo); rendimento 0.023 kg; Código LER 17 06 04; Massa do elemento 1 kg; Volume 0.001667 m3
